# Leistungsbeschreibung (GAEB DA XML 3.2, DA81)
Währung: EUR
Erstellt mit: © Heinze GmbH 2023/ GXML Toolbox V3.3 R20200224, heinze.de, 20.12.2023

## Kebony
Datum: 20.12.2023

### Hauptabschnitt 1 Holzarbeiten

#### Abschnitt 1.1 Taglohnarbeiten

**1.1.1 Taglohnarbeiten, jedoch nur nach vorheriger Genehmigung durch die Bauleitung und Vorlage der Stundenzettel innerhalb von 48 Stunden. Die Qualifikation des Monteurs muss der Aufgabe angepasst sein.**
Taglohnarbeiten, jedoch nur nach vorheriger Genehmigung durch die Bauleitung und
Menge: 1,000 psch

**1.1.2 Meisterstunden**
Menge: 1,000 h

**1.1.3 Gesellenstunden**
Menge: 1,000 h

**1.1.4 Helferstunden**
Menge: 1,000 h
